# SiGeKo AK Herne A43 A42
Angebotsaufforderung (GAEB 90, DA83)
Währung: EUR
Auftraggeber: Autobahn GmbH des Bundes

## SiGeKo AK Herne A43 A42
Datum: 27.05.26

### Abschnitt 00 Baustellenbegehung nach Einsatzkategorien

#### Unterabschnitt 00.00 Einsatzkategorie I

*Hinweis*
Hinweis
Abgerechnet wird immer der jeweilige SiGeKo Einsatz. Es
werden keine Pauschalen pro Monat vergütet!

Hinweise zur Zuordnung in die jeweilige
Einsatzkategorie siehe "4. Hinweise zu Position" der
Baubeschreibung

**00.00.0001 SiGeKo Einsatz**
Sicherheits- und Gesundheitsschutzkoordinator
entsprechend Baustellenverordnung § 3 Absatz 3 für oben
aufgeführte Gewerke während der Ausführung des
Bauvorhabens stellen.

Begehungsintervall erfolgt einmal pro Woche. Nach den
Erfordernissen der Bauausführung und / oder dem
Ermessen des SiGeKo´s ohne Vorgabe durch den
Auftraggeber (Bauherrn) ist das Begehungsintervall zu
erhöhen.
Ein Unterschreiten des o.g. Begehungsintervalls (einmal
wöchentlich) ist rechtzeitig mit der örtlichen
Bauüberwachung des AG abzustimmen und zu begründen.

Die Begehungstermine legt der SiGeKo selbstständig
fest, ohne dass es einer Abstimmung mit der
Bauüberwachung bedarf.
Die Begehungen haben nach Möglichkeit an
unterschiedlichen Wochentagen zu erfolgen, damit sich
auf der Baustelle keine Routine einstellt.

Die Begehungsprotokolle ( mit Bilddokumentation !) sind
der örtlichen Bauüberwachung, der Autobahn GmbH, dem
Hauptauftragnehmer und deren
Nachunternehmern zu übergeben bzw . per Email zukommen
zu lassen . Der Verteiler bei neuen oder weiteren
Nachunternehmern ist selbstständig zu ergänzen .
Eventuelle Emailadressen sind bei dem
Hauptaufragnehmer und / oder deren Nachunternehmern zu
erfragen .
Die Umsetzung bzw. Abstellung der im Protokoll
festgehaltenen Mängel sind bei der nächsten Begehung zu
kontrollieren .

Der SiGeKo weist die Verantwortlichen der am Bau
beteiligten Firmen sowie die der Nachunternehmer gemäß
der Baustellenverordnung in die Baustellenordnung
sowie den SiGe - Plan ein . Dies ist entsprechend dem
als
Anlage beigefügten Formular nachzuweisen .
Die Unterweisungsnachweise sind der örtlichen
Bauüberwachung sowie der Autobahn GmbH in dem
jeweiligen Begehungsprotokoll beizuheften und diese per
Email zuzustellen .

Der SiGeKo veranlasst regelmäßig
Sicherheitsbesprechungen und führt darüber Protokoll .
Die Protokolle sind allen Teilnehmern zu übermitteln .
Die Teilnehmer ( Bauherr, Projektleitung,
Bauüberwachung, Bauleitung des GU,
Sicherheitsfachkraft des GU, BauBG,
Feuerwehr / Rettungsdienst, Polizei, BZ ,SiGeKo etc
.)
dieser Sicherheitsbesprechung werden durch den SiGeKo
alle 4-6 Wochen eingeladen .
Der Arbeitskreis kann ggf . durch die verantwortlichen
Bauleiter der Folgegewerke und / oder
Sicherheitsfachkräfte ergänzt werden .
Auf Wunsch des Auftraggebers nimmt der SiGeKo an
Baubesprechungen des AG teil .
Dieses wird über die OZ :" Besprechung " abgerechnet.
Ob aufgrund des Umfangs der Baumaßnahme auf regelmäßig
stattfindende Sicherheitsbesprechungen verzichtet
werden kann, ist mit der örtlichen Bauüberwachung des
AG abzustimmen, zu dokumentieren und der örtlichen
Bauüberwachung sowie der Autobahn GmbH  per
Email mitzuteilen .

Der SiGeKo hat - entsprechend der als Anlage
beigefügten Muster - Checkliste - die örtliche
Bauüberwachung des AG ständig über den aktuellen Stand
der von ihm bei den bauausführenden Unternehmen
angeforderten Unterlagen sowie die ihm bereits
vorliegenden Unterlagen zu informieren .
Die als Anlage beigefügten Checklisten ( werden dem AN
nach Auftragserteilung in digitaler Form übergeben )
sind entsprechend der Baumaßnahme fortzuführen.

Die örtliche Bauüberwachung ist kontinuierlich über
den aktuellen Stand dieser Checkliste zu informieren .
Die als Anlage " Formulare " beigefügten Vordrucke sind
zu verwenden .
Die Unterlagen sind außerdem im SiGeKo - Ordner im
Baubüro des GU vorzuhalten .
Menge: 50,000 St

#### Unterabschnitt 00.01 Einsatzkategorie II

*Hinweis*
Hinweis
Abgerechnet wird immer der jeweilige SiGeKo Einsatz. Es
werden keine Pauschalen pro Monat vergütet!

Hinweise zur Zuordnung in die jeweilige
Einsatzkategorie siehe "4. Hinweise zu Position" der
Baubeschreibung

**00.01.0001 SiGeKo Einsatz**
Sicherheits- und Gesundheitsschutzkoordinator
entsprechend Baustellenverordnung § 3 Absatz 3 für oben
aufgeführte Gewerke während der Ausführung des
Bauvorhabens stellen.

Begehungsintervall erfolgt einmal pro Woche. Nach den
Erfordernissen der Bauausführung und / oder dem
Ermessen des SiGeKo´s ohne Vorgabe durch den
Auftraggeber (Bauherrn) ist das Begehungsintervall zu
erhöhen.
Ein Unterschreiten des o.g. Begehungsintervalls (einmal
wöchentlich) ist rechtzeitig mit der örtlichen
Bauüberwachung des AG abzustimmen und zu begründen.

Die Begehungstermine legt der SiGeKo selbstständig
fest, ohne dass es einer Abstimmung mit der
Bauüberwachung bedarf.
Die Begehungen haben nach Möglichkeit an
unterschiedlichen Wochentagen zu erfolgen, damit sich
auf der Baustelle keine Routine einstellt.

Die Begehungsprotokolle ( mit Bilddokumentation !) sind
der örtlichen Bauüberwachung, der Autobahn GmbH, dem
Hauptauftragnehmer und deren
Nachunternehmern zu übergeben bzw . per Email zukommen
zu lassen . Der Verteiler bei neuen oder weiteren
Nachunternehmern ist selbstständig zu ergänzen .
Eventuelle Emailadressen sind bei dem
Hauptaufragnehmer und / oder deren Nachunternehmern zu
erfragen .
Die Umsetzung bzw. Abstellung der im Protokoll
festgehaltenen Mängel sind bei der nächsten Begehung zu
kontrollieren .

Der SiGeKo weist die Verantwortlichen der am Bau
beteiligten Firmen sowie die der Nachunternehmer gemäß
der Baustellenverordnung in die Baustellenordnung
sowie den SiGe - Plan ein . Dies ist entsprechend dem
als
Anlage beigefügten Formular nachzuweisen .
Die Unterweisungsnachweise sind der örtlichen
Bauüberwachung sowie der Autobahn GmbH in dem
jeweiligen Begehungsprotokoll beizuheften und diese per
Email zuzustellen .

Der SiGeKo veranlasst regelmäßig
Sicherheitsbesprechungen und führt darüber Protokoll .
Die Protokolle sind allen Teilnehmern zu übermitteln .
Die Teilnehmer ( Bauherr, Projektleitung,
Bauüberwachung, Bauleitung des GU,
Sicherheitsfachkraft des GU, BauBG,
Feuerwehr / Rettungsdienst, Polizei, BZ ,SiGeKo etc
.)
dieser Sicherheitsbesprechung werden durch den SiGeKo
alle 4-6 Wochen eingeladen .
Der Arbeitskreis kann ggf . durch die verantwortlichen
Bauleiter der Folgegewerke und / oder
Sicherheitsfachkräfte ergänzt werden .
Auf Wunsch des Auftraggebers nimmt der SiGeKo an
Baubesprechungen des AG teil .
Dieses wird über die OZ :" Termin auf Baustelle "
abgerechnet.
Ob aufgrund des Umfangs der Baumaßnahme auf regelmäßig
stattfindende Sicherheitsbesprechungen verzichtet
werden kann, ist mit der örtlichen Bauüberwachung des
AG abzustimmen, zu dokumentieren und der örtlichen
Bauüberwachung sowie der Autobahn GmbH  per
Email mitzuteilen .

Der SiGeKo hat - entsprechend der als Anlage
beigefügten Muster - Checkliste - die örtliche
Bauüberwachung des AG ständig über den aktuellen Stand
der von ihm bei den bauausführenden Unternehmen
angeforderten Unterlagen sowie die ihm bereits
vorliegenden Unterlagen zu informieren .
Die als Anlage beigefügten Checklisten ( werden dem AN
nach Auftragserteilung in digitaler Form übergeben )
sind entsprechend der Baumaßnahme fortzuführen.

Die örtliche Bauüberwachung ist kontinuierlich über
den aktuellen Stand dieser Checkliste zu informieren .
Die als Anlage " Formulare " beigefügten Vordrucke sind
zu verwenden .
Die Unterlagen sind außerdem im SiGeKo - Ordner im
Baubüro des GU vorzuhalten .
Menge: 20,000 St

#### Unterabschnitt 00.02 Einsatzkategorie III

*Hinweis*
Hinweis
Abgerechnet wird immer der jeweilige SiGeKo Einsatz. Es
werden keine Pauschalen pro Monat vergütet!

Hinweise zur Zuordnung in die jeweilige
Einsatzkategorie siehe "4. Hinweise zu Position" der
Baubeschreibung

**00.02.0001 SiGeKo Einsatz**
Sicherheits- und Gesundheitsschutzkoordinator
entsprechend Baustellenverordnung § 3 Absatz 3 für oben
aufgeführte Gewerke während der Ausführung des
Bauvorhabens stellen.

Begehungsintervall erfolgt einmal pro Woche. Nach den
Erfordernissen der Bauausführung und / oder dem
Ermessen des SiGeKo´s ohne Vorgabe durch den
Auftraggeber (Bauherrn) ist das Begehungsintervall zu
erhöhen.
Ein Unterschreiten des o.g. Begehungsintervalls (einmal
wöchentlich) ist rechtzeitig mit der örtlichen
Bauüberwachung des AG abzustimmen und zu begründen.

Die Begehungstermine legt der SiGeKo selbstständig
fest, ohne dass es einer Abstimmung mit der
Bauüberwachung bedarf.
Die Begehungen haben nach Möglichkeit an
unterschiedlichen Wochentagen zu erfolgen, damit sich
auf der Baustelle keine Routine einstellt.

Die Begehungsprotokolle ( mit Bilddokumentation !) sind
der örtlichen Bauüberwachung, der Autobahn GmbH, dem
Hauptauftragnehmer und deren
Nachunternehmern zu übergeben bzw . per Email zukommen
zu lassen . Der Verteiler bei neuen oder weiteren
Nachunternehmern ist selbstständig zu ergänzen .
Eventuelle Emailadressen sind bei dem
Hauptaufragnehmer und / oder deren Nachunternehmern zu
erfragen .
Die Umsetzung bzw. Abstellung der im Protokoll
festgehaltenen Mängel sind bei der nächsten Begehung zu
kontrollieren .

Der SiGeKo weist die Verantwortlichen der am Bau
beteiligten Firmen sowie die der Nachunternehmer gemäß
der Baustellenverordnung in die Baustellenordnung
sowie den SiGe - Plan ein . Dies ist entsprechend dem
als
Anlage beigefügten Formular nachzuweisen .
Die Unterweisungsnachweise sind der örtlichen
Bauüberwachung sowie der Autobahn GmbH in dem
jeweiligen Begehungsprotokoll beizuheften und diese per
Email zuzustellen .

Der SiGeKo veranlasst regelmäßig
Sicherheitsbesprechungen und führt darüber Protokoll .
Die Protokolle sind allen Teilnehmern zu übermitteln .
Die Teilnehmer ( Bauherr, Projektleitung,
Bauüberwachung, Bauleitung des GU,
Sicherheitsfachkraft des GU, BauBG,
Feuerwehr / Rettungsdienst, Polizei, BZ ,SiGeKo etc
.)
dieser Sicherheitsbesprechung werden durch den SiGeKo
alle 4-6 Wochen eingeladen .
Der Arbeitskreis kann ggf . durch die verantwortlichen
Bauleiter der Folgegewerke und / oder
Sicherheitsfachkräfte ergänzt werden .
Auf Wunsch des Auftraggebers nimmt der SiGeKo an
Baubesprechungen des AG teil .
Dieses wird über die OZ :" Besprechung " abgerechnet.
Ob aufgrund des Umfangs der Baumaßnahme auf regelmäßig
stattfindende Sicherheitsbesprechungen verzichtet
werden kann, ist mit der örtlichen Bauüberwachung des
AG abzustimmen, zu dokumentieren und der örtlichen
Bauüberwachung sowie der Autobahn GmbH  per
Email mitzuteilen .

Der SiGeKo hat - entsprechend der als Anlage
beigefügten Muster - Checkliste - die örtliche
Bauüberwachung des AG ständig über den aktuellen Stand
der von ihm bei den bauausführenden Unternehmen
angeforderten Unterlagen sowie die ihm bereits
vorliegenden Unterlagen zu informieren .
Die als Anlage beigefügten Checklisten ( werden dem AN
nach Auftragserteilung in digitaler Form übergeben )
sind entsprechend der Baumaßnahme fortzuführen.

Die örtliche Bauüberwachung ist kontinuierlich über
den aktuellen Stand dieser Checkliste zu informieren .
Die als Anlage " Formulare " beigefügten Vordrucke sind
zu verwenden .
Die Unterlagen sind außerdem im SiGeKo - Ordner im
Baubüro des GU vorzuhalten .
Menge: 70,000 St

#### Unterabschnitt 00.03 Einsatzkategorie IV

*Hinweis*
Hinweis
Abgerechnet wird immer der jeweilige SiGeKo Einsatz. Es
werden keine Pauschalen pro Monat vergütet!

Hinweise zur Zuordnung in die jeweilige
Einsatzkategorie siehe "4. Hinweise zu Position" der
Baubeschreibung

**00.03.0001 SiGeKo Einsatz**
Sicherheits- und Gesundheitsschutzkoordinator
entsprechend Baustellenverordnung § 3 Absatz 3 für oben
aufgeführte Gewerke während der Ausführung des
Bauvorhabens stellen.

Begehungsintervall erfolgt einmal pro Woche. Nach den
Erfordernissen der Bauausführung und / oder dem
Ermessen des SiGeKo´s ohne Vorgabe durch den
Auftraggeber (Bauherrn) ist das Begehungsintervall zu
erhöhen.
Ein Unterschreiten des o.g. Begehungsintervalls (einmal
wöchentlich) ist rechtzeitig mit der örtlichen
Bauüberwachung des AG abzustimmen und zu begründen.

Die Begehungstermine legt der SiGeKo selbstständig
fest, ohne dass es einer Abstimmung mit der
Bauüberwachung bedarf.
Die Begehungen haben nach Möglichkeit an
unterschiedlichen Wochentagen zu erfolgen, damit sich
auf der Baustelle keine Routine einstellt.

Die Begehungsprotokolle ( mit Bilddokumentation !) sind
der örtlichen Bauüberwachung, der Autobahn GmbH, dem
Hauptauftragnehmer und deren
Nachunternehmern zu übergeben bzw . per Email zukommen
zu lassen . Der Verteiler bei neuen oder weiteren
Nachunternehmern ist selbstständig zu ergänzen .
Eventuelle Emailadressen sind bei dem
Hauptaufragnehmer und / oder deren Nachunternehmern zu
erfragen .
Die Umsetzung bzw. Abstellung der im Protokoll
festgehaltenen Mängel sind bei der nächsten Begehung zu
kontrollieren .

Der SiGeKo weist die Verantwortlichen der am Bau
beteiligten Firmen sowie die der Nachunternehmer gemäß
der Baustellenverordnung in die Baustellenordnung
sowie den SiGe - Plan ein . Dies ist entsprechend dem
als
Anlage beigefügten Formular nachzuweisen .
Die Unterweisungsnachweise sind der örtlichen
Bauüberwachung sowie der Autobahn GmbH in dem
jeweiligen Begehungsprotokoll beizuheften und diese per
Email zuzustellen .

Der SiGeKo veranlasst regelmäßig
Sicherheitsbesprechungen und führt darüber Protokoll .
Die Protokolle sind allen Teilnehmern zu übermitteln .
Die Teilnehmer ( Bauherr, Projektleitung,
Bauüberwachung, Bauleitung des GU,
Sicherheitsfachkraft des GU, BauBG,
Feuerwehr / Rettungsdienst, Polizei, BZ ,SiGeKo etc
.)
dieser Sicherheitsbesprechung werden durch den SiGeKo
alle 4-6 Wochen eingeladen .
Der Arbeitskreis kann ggf . durch die verantwortlichen
Bauleiter der Folgegewerke und / oder
Sicherheitsfachkräfte ergänzt werden .
Auf Wunsch des Auftraggebers nimmt der SiGeKo an
Baubesprechungen des AG teil .
Dieses wird über die OZ :" Besprechung " abgerechnet.
Ob aufgrund des Umfangs der Baumaßnahme auf regelmäßig
stattfindende Sicherheitsbesprechungen verzichtet
werden kann, ist mit der örtlichen Bauüberwachung des
AG abzustimmen, zu dokumentieren und der örtlichen
Bauüberwachung sowie der Autobahn GmbH  per
Email mitzuteilen .

Der SiGeKo hat - entsprechend der als Anlage
beigefügten Muster - Checkliste - die örtliche
Bauüberwachung des AG ständig über den aktuellen Stand
der von ihm bei den bauausführenden Unternehmen
angeforderten Unterlagen sowie die ihm bereits
vorliegenden Unterlagen zu informieren .
Die als Anlage beigefügten Checklisten ( werden dem AN
nach Auftragserteilung in digitaler Form übergeben )
sind entsprechend der Baumaßnahme fortzuführen.

Die örtliche Bauüberwachung ist kontinuierlich über
den aktuellen Stand dieser Checkliste zu informieren .
Die als Anlage " Formulare " beigefügten Vordrucke sind
zu verwenden .
Die Unterlagen sind außerdem im SiGeKo - Ordner im
Baubüro des GU vorzuhalten .
Menge: 75,000 St

#### Unterabschnitt 00.04 Einsatzkategorie V

*Hinweis*
Hinweis
Abgerechnet wird immer der jeweilige SiGeKo Einsatz. Es
werden keine Pauschalen pro Monat vergütet!

Hinweise zur Zuordnung in die jeweilige
Einsatzkategorie siehe "4. Hinweise zu Position" der
Baubeschreibung

**00.04.0001 SiGeKo Einsatz**
Sicherheits- und Gesundheitsschutzkoordinator
entsprechend Baustellenverordnung § 3 Absatz 3 für oben
aufgeführte Gewerke während der Ausführung des
Bauvorhabens stellen.

Begehungsintervall erfolgt einmal pro Woche. Nach den
Erfordernissen der Bauausführung und / oder dem
Ermessen des SiGeKo´s ohne Vorgabe durch den
Auftraggeber (Bauherrn) ist das Begehungsintervall zu
erhöhen.
Ein Unterschreiten des o.g. Begehungsintervalls (einmal
wöchentlich) ist rechtzeitig mit der örtlichen
Bauüberwachung des AG abzustimmen und zu begründen.

Die Begehungstermine legt der SiGeKo selbstständig
fest, ohne dass es einer Abstimmung mit der
Bauüberwachung bedarf.
Die Begehungen haben nach Möglichkeit an
unterschiedlichen Wochentagen zu erfolgen, damit sich
auf der Baustelle keine Routine einstellt.

Die Begehungsprotokolle ( mit Bilddokumentation !) sind
der örtlichen Bauüberwachung, der Autobahn GmbH, dem
Hauptauftragnehmer und deren
Nachunternehmern zu übergeben bzw . per Email zukommen
zu lassen . Der Verteiler bei neuen oder weiteren
Nachunternehmern ist selbstständig zu ergänzen .
Eventuelle Emailadressen sind bei dem
Hauptaufragnehmer und / oder deren Nachunternehmern zu
erfragen .
Die Umsetzung bzw. Abstellung der im Protokoll
festgehaltenen Mängel sind bei der nächsten Begehung zu
kontrollieren .

Der SiGeKo weist die Verantwortlichen der am Bau
beteiligten Firmen sowie die der Nachunternehmer gemäß
der Baustellenverordnung in die Baustellenordnung
sowie den SiGe - Plan ein . Dies ist entsprechend dem
als
Anlage beigefügten Formular nachzuweisen .
Die Unterweisungsnachweise sind der örtlichen
Bauüberwachung sowie der Autobahn GmbH in dem
jeweiligen Begehungsprotokoll beizuheften und diese per
Email zuzustellen .

Der SiGeKo veranlasst regelmäßig
Sicherheitsbesprechungen und führt darüber Protokoll .
Die Protokolle sind allen Teilnehmern zu übermitteln .
Die Teilnehmer ( Bauherr, Projektleitung,
Bauüberwachung, Bauleitung des GU,
Sicherheitsfachkraft des GU, BauBG,
Feuerwehr / Rettungsdienst, Polizei, BZ ,SiGeKo etc
.)
dieser Sicherheitsbesprechung werden durch den SiGeKo
alle 4-6 Wochen eingeladen .
Der Arbeitskreis kann ggf . durch die verantwortlichen
Bauleiter der Folgegewerke und / oder
Sicherheitsfachkräfte ergänzt werden .
Auf Wunsch des Auftraggebers nimmt der SiGeKo an
Baubesprechungen des AG teil .
Dieses wird über die OZ :" Besprechung " abgerechnet.
Ob aufgrund des Umfangs der Baumaßnahme auf regelmäßig
stattfindende Sicherheitsbesprechungen verzichtet
werden kann, ist mit der örtlichen Bauüberwachung des
AG abzustimmen, zu dokumentieren und der örtlichen
Bauüberwachung sowie der Autobahn GmbH  per
Email mitzuteilen .

Der SiGeKo hat - entsprechend der als Anlage
beigefügten Muster - Checkliste - die örtliche
Bauüberwachung des AG ständig über den aktuellen Stand
der von ihm bei den bauausführenden Unternehmen
angeforderten Unterlagen sowie die ihm bereits
vorliegenden Unterlagen zu informieren .
Die als Anlage beigefügten Checklisten ( werden dem AN
nach Auftragserteilung in digitaler Form übergeben )
sind entsprechend der Baumaßnahme fortzuführen.

Die örtliche Bauüberwachung ist kontinuierlich über
den aktuellen Stand dieser Checkliste zu informieren .
Die als Anlage " Formulare " beigefügten Vordrucke sind
zu verwenden .
Die Unterlagen sind außerdem im SiGeKo - Ordner im
Baubüro des GU vorzuhalten .
Menge: 70,000 St

#### Unterabschnitt 00.05 Einsatzkategorie VI

*Hinweis*
Hinweis
Abgerechnet wird immer der jeweilige SiGeKo Einsatz. Es
werden keine Pauschalen pro Monat vergütet!

Hinweise zur Zuordnung in die jeweilige
Einsatzkategorie siehe "4. Hinweise zu Position" der
Baubeschreibung

**00.05.0001 SiGeKo Einsatz**
Sicherheits- und Gesundheitsschutzkoordinator
entsprechend Baustellenverordnung § 3 Absatz 3 für oben
aufgeführte Gewerke während der Ausführung des
Bauvorhabens stellen.

Begehungsintervall erfolgt einmal pro Woche. Nach den
Erfordernissen der Bauausführung und / oder dem
Ermessen des SiGeKo´s ohne Vorgabe durch den
Auftraggeber (Bauherrn) ist das Begehungsintervall zu
erhöhen.
Ein Unterschreiten des o.g. Begehungsintervalls (einmal
wöchentlich) ist rechtzeitig mit der örtlichen
Bauüberwachung des AG abzustimmen und zu begründen.

Die Begehungstermine legt der SiGeKo selbstständig
fest, ohne dass es einer Abstimmung mit der
Bauüberwachung bedarf.
Die Begehungen haben nach Möglichkeit an
unterschiedlichen Wochentagen zu erfolgen, damit sich
auf der Baustelle keine Routine einstellt.

Die Begehungsprotokolle ( mit Bilddokumentation !) sind
der örtlichen Bauüberwachung, der Autobahn GmbH, dem
Hauptauftragnehmer und deren
Nachunternehmern zu übergeben bzw . per Email zukommen
zu lassen . Der Verteiler bei neuen oder weiteren
Nachunternehmern ist selbstständig zu ergänzen .
Eventuelle Emailadressen sind bei dem
Hauptaufragnehmer und / oder deren Nachunternehmern zu
erfragen .
Die Umsetzung bzw. Abstellung der im Protokoll
festgehaltenen Mängel sind bei der nächsten Begehung zu
kontrollieren .

Der SiGeKo weist die Verantwortlichen der am Bau
beteiligten Firmen sowie die der Nachunternehmer gemäß
der Baustellenverordnung in die Baustellenordnung
sowie den SiGe - Plan ein . Dies ist entsprechend dem
als
Anlage beigefügten Formular nachzuweisen .
Die Unterweisungsnachweise sind der örtlichen
Bauüberwachung sowie der Autobahn GmbH in dem
jeweiligen Begehungsprotokoll beizuheften und diese per
Email zuzustellen .

Der SiGeKo veranlasst regelmäßig
Sicherheitsbesprechungen und führt darüber Protokoll .
Die Protokolle sind allen Teilnehmern zu übermitteln .
Die Teilnehmer ( Bauherr, Projektleitung,
Bauüberwachung, Bauleitung des GU,
Sicherheitsfachkraft des GU, BauBG,
Feuerwehr / Rettungsdienst, Polizei, BZ ,SiGeKo etc
.)
dieser Sicherheitsbesprechung werden durch den SiGeKo
alle 4-6 Wochen eingeladen .
Der Arbeitskreis kann ggf . durch die verantwortlichen
Bauleiter der Folgegewerke und / oder
Sicherheitsfachkräfte ergänzt werden .
Auf Wunsch des Auftraggebers nimmt der SiGeKo an
Baubesprechungen des AG teil .
Dieses wird über die OZ :" Besprechung " abgerechnet.
Ob aufgrund des Umfangs der Baumaßnahme auf regelmäßig
stattfindende Sicherheitsbesprechungen verzichtet
werden kann, ist mit der örtlichen Bauüberwachung des
AG abzustimmen, zu dokumentieren und der örtlichen
Bauüberwachung sowie der Autobahn GmbH  per
Email mitzuteilen .

Der SiGeKo hat - entsprechend der als Anlage
beigefügten Muster - Checkliste - die örtliche
Bauüberwachung des AG ständig über den aktuellen Stand
der von ihm bei den bauausführenden Unternehmen
angeforderten Unterlagen sowie die ihm bereits
vorliegenden Unterlagen zu informieren .
Die als Anlage beigefügten Checklisten ( werden dem AN
nach Auftragserteilung in digitaler Form übergeben )
sind entsprechend der Baumaßnahme fortzuführen.

Die örtliche Bauüberwachung ist kontinuierlich über
den aktuellen Stand dieser Checkliste zu informieren .
Die als Anlage " Formulare " beigefügten Vordrucke sind
zu verwenden .
Die Unterlagen sind außerdem im SiGeKo - Ordner im
Baubüro des GU vorzuhalten .
Menge: 75,000 St

### Abschnitt 01 Besprechungen/ Unterlagen / Zulagen

#### Unterabschnitt 01.01 Kategorieübergreifend

**01.01.0001 Bauanlaufgespräch**
Bauanlaufgespräch vor Baubeginn im Baubüro des AG.
Vor Baubeginn findet in den Räumlichkeiten des AG ein
Bauanlaufgespräch statt.
Der SiGeKo vereinbart einen Termin mit folgenden
Teilnehmern:
- SiGeKo
- Hauptauftragnehmer
- Ausschreiber ( Autobahn GmbH)
- örtliche Bauüberwachung ( Autobahn GmbH )
über den einzuladenen Teilnehmerkreis und die
Kontaktdaten hat sich der
SiGeKo mit dem Ausschreiber rechtzeitig im Vorfeld in
Verbindung zu setzen.
Es ist eine Protokoll des Termins zu erstellen.
Verteiler: mindestens Teilnehmer
Die Leistung umfasst die Teilnahme an einer
Bauanlaufgespräch  mit einer maximalen Dauer von bis zu
einem halben Arbeitstag (ca. 4 Stunden).
Die An- und Abreise zur Besprechung ist Bestandteil
dieser Position und wird nicht gesondert vergütet.
Menge: 30,000 St

**01.01.0002 Baubesprechung und sonstige vor Ort Termine**
Die Leistung umfasst die Teilnahme an Besprechungen
sowie sonstige Vor-Ort-Terminen, auch außerhalb der
Räumlichkeiten des Auftraggebers.
Dazu zählen z.B. Ortsbegehungen, Abstimmungen mit
Dritten oder Teilnahme an Terminen bei Behörden oder
Projektpartnern.
Die Maximale Dauer eines einzelnen Termins beträgt bis
zu 2 Stunden.
An- und Abreise sind in dieser Position enthalten und
werden nicht gesondert vergütet.
Menge: 150,000 St

**01.01.0003 Besprechung Online**
Durchführung einer Online-Besprechung mit einer Dauer
von bis zu 2 Stunden.
Die Durchführung erfolgt über eine gängige webbasierte
Konzernplattform (z.B. Webex, Microsoft Teams oder
vergelichbare Systeme).
Die Teilnahme kann sowohl vom Auftragnehmer als auch
vom Auftraggeber oder weiteren Projektbeteiligten
erfolgen.
Menge: 40,000 St

**01.01.0004 Zulage Nachtarbeit**
Als Zulage zu den Positionen " SiGeKo Einsatz "
Zulage für Nachtarbeit des SiGeKo´s ist in der Zeit
zwischen 23:00 Uhr und 06:00 Uhr.
Die Notwendigkeit des Einsatzes ist gegenüber dem AG zu
begründen und vorher anzumelden und abzustimmen.
Menge: 80,000 h

**01.01.0005 Zulage Sonn- und Feiertagsarbeit**
Als Zulage zu den Positionen " SiGeKo Einsatz "
(Samstag = Werktag) Zulage für Sonn- und
Feiertagsarbeit des SiGeKo´s.
Die Notwendigkeit des Einsatzes ist gegenüber dem AG zu
begründen und vorher anzumelden und abzustimmen.
Menge: 15,000 h

#### Unterabschnitt 01.02 Zu erstellende Unterlagen

**01.02.0001 SiGe-Plan**
Der SiGe-Plan ist in Anlenhnung an den beigefügten
SiGe-Plan zu erstellen.Auch hierzu ist ein Muster-
SiGe-Plan zu erstellen. Dieser ist auch mit dem
SiGeKo-Verantwortlichen der Autobahn GmbH
durchzusprechen. Eventuelle Änderungen sind
einzukalkulieren. Der Termin zur SiGe-Plan Besprechung
findet in den Räumlichkeiten von der Autobahn GmbH,
Niederlassung Westfalen der Außenstelle Bochum statt
und werden nicht gesondert vergütet.
Menge: 30,000 St

**01.02.0002 SiGe-Plan anpassen**
Der SiGe-Plan aus vorposition Anpassen. Auch hierzu ist
ein Muster- SiGe-Plan zu erstellen. Dieser ist auch mit
dem SiGeKo-Verantwortlichen der Autobahn GmbH
durchzusprechen. Eventuelle Änderungen sind
einzukalkulieren. Der Termin zur SiGe-Plan Besprechung
findet in den Räumlichkeiten von der Autobahn GmbH,
Niederlassung Westfalen der Außenstelle Bochum statt
und werden nicht gesondert vergütet.
Menge: 150,000 St

**01.02.0003 Vorankündigung**
Die Vorankündigung ist nach Bekanntwerden der
Baumaßnahme zu erstellen und der zuständigen
Bezirksregierung zu übermitteln.
Menge: 30,000 St

USt %: 19,00
